# Leistungsbeschreibung (GAEB DA XML 3.2, DA81)
Währung: EUR
Erstellt mit: © Heinze GmbH 2026/ GXML Toolbox V3.3 R20200224, heinze.de, 16.06.2026

## MAY Sonnenschirme
Datum: 16.06.2026

### Hauptabschnitt 1 Mittelmastschirm SCHATTELLO

**1.1 Mittelmast-Schirm SCHATTELLO, mit Kurbelmechanismus**
Mittelmast-Schirm, Öffnen und Schließen mittels
Kurbelmechanismus mit Hubspindel aus Aluminium (min.
F28), Spindelführung mittels Führungsrohr für ruhiges
Laufen der Spindel. Gewährleistung der Schließbarkeit
auch unter Windlast durch Kurbelmechanismus. Schirm
selbsthemmend durch integrierte Bremse und Kinder- &
Gästesicherung durch abnehmbare Kurbel.

Bedienung: Kurbelradantrieb mit

(___)  Leichtgängiger, abnehmbarer Edelstahlhandkurbel
(auch als Gäste - und Kindersicherung lt. §
Personenschäden), Übersetzung 1:1,5

(___)  Akku-Bohrmaschine (6-Kant-Einsatz)

(___)  Elektrischer Antrieb (Motor) mit Fernbedienung
und/oder Hausautomation/Windsensor

Gestell:
Gestell aus legiertem, stranggepressten
Aluminiumprofilen, min. F22 - F28, Gestelloberfläche
pulverbeschichtet, stoß- und schlagfest, alle
innenliegenden Teile (z.B. Spindel) aus rostfreien
Materialien (Aluminium).
Gestellfarbe:

(___)  Reinweiß RAL 9010  (Standard)

(___)  Weißaluminium RAL 9006  (Standard)

(___)  Graubraun RAL 8019  (Standard)

(___)  Anthrazit RAL 7016  (Standard)

(___)  RAL Sonderfarben  (mit Aufpreis)

(___)  Alu Eloxiert EV1  (mit Aufpreis)

(___)  Holzmaserung  (mit Aufpreis)

(___)  DB Farbe  (mit Aufpreis)

Schirmmast:
Durchmesser = 76 mm, Wandstärke 3,0 mm
(___)  Optional Überlänge (für Tischfreiheit) +/- 50
cm, Kurbelhöhe dennoch auf 92 cm (mit Aufpreis).

Speichen / Stützstreben:
Speichen mit unterseitig eingedrehter Bolzenschraubung
zur Erhöhung der Festigkeit (nicht durch Querbohrung
bzw. Schweißnaht geschwächt), Speichenabmaß 35x 20 x 2
mm, Stützstrebenabmaß 30 x 20 x 2 mm. Obere und untere
Verteilerscheibe fest mit dem Schirmmast verschweißt,
um ein Verdrehen der Speichen zu Verhindern.
(___)  Optional Speichenverstärkung innenliegend für
exponierte Lagen (DIN 4112) erhöhte Windlast,
Windnachweis nach DIN 4112 (mit Aufpreis)

Kopfteller:
Ausführung mit vormontiertem Kopfteller aus
UV-stabilisiertem Kunststoff, abschraubbar, flaches
Design ohne Knopf, Farbe passend zum Gestell.

Verbindungen:
Alle Verbindungen lösbar ausgeführt (keine Nieten).
Bewegungsachsen mit Bolzen gesteckt, Speichen vor Ort
ohne Spezialkenntnisse/- Werkzeug austauschbar.
Kunststoffabdeckung der Verbindungselemente zum Schutz
der Bespannung gegen Abschürfung.
(___)  Optional Material V4A Verbindungselemente z.B.
für Küsten / Thermalbäder. (mit Aufpreis)

Schirmform / Grösse / Teilung:
Rund:

(___)  d=3,0 m,  6,4 qm,  8er-Teilung

(___)  d=4,0 m,  12 qm,  8er-Teilung

(___)  d=5,0 m,  19 qm,  8er-Teilung

(___)  d=6,0 m,  27 qm,  8er-Teilung

(___)  d=6,0 m,  28 qm,  12er-Teilung

Quadratisch:

(___)  3,0 x 3,0 m,  9 qm,  8er-Teilung

(___)  3,5 x 3,5 m,  12,3 qm,  8er-Teilung

(___)  4,0 x 4,0 m,  16 qm,  8er-Teilung

(___)  4,5 x 4,5 m,  20,3 qm,  8er-Teilung

(___)  5,0 x 5,0 m,  25 qm,  8er-Teilung

Quadratisch

(___)  2,0 x 3,0 m,  6 qm,  6er-Teilung

(___)  2,0 x 4,0 m,  8 qm,  6er-Teilung

(___)  2,5 x 3,0 m,  7,5 qm,  8er-Teilung

(___)  2,5 x 3,5 m,  8,8 qm,  8er-Teilung

(___)  2,5 x 4,0 m,  10 qm,  8er-Teilung

(___)  2,5 x 5,0 m,  12,5 qm,  6er-Teilung

(___)  3,0 x 3,5 m,  10,5 qm,  8er-Teilung

(___)  3,0 x 4,0 m,  12,0 qm,  8er-Teilung

(___)  3,0 x 4,5 m,  13,5 qm,  8er-Teilung

(___)  3,0 x 5,0 m,  15,0 qm,  8er-Teilung

(___)  3,0 x 6,0 m,  18,0 qm,  8er-Teilung

(___)  3,5 x 4,0 m,  14,0 qm,  8er-Teilung

(___)  3,5 x 4,5 m,  15,8 qm,  8er-Teilung

(___)  3,5 x 5,0 m,  17,5 qm,  8er-Teilung

(___)  4,0 x 4,5 m,  18,0 qm,  8er-Teilung

(___)  4,0 x 5,0 m,  20,0 qm,  8er-Teilung

(___)  4,0 x 6,0 m,  24,0 qm,  8er-Teilung

(___)  4,5 x 5,0 m,  22,5 qm,  8er-Teilung

Dreieckig:

(___)  Dreieckig,  4,0 x 4,0 m x 4,0m, 6,9
qm,  6er-Teilung

(___)  Dreieckig,  6,0 x 6,0 m x 6,0m, 15,6
qm,  6er-Teilung

Exzentrisch:

(___)  Exzentrisch,  3,0 x 3,0 m,  9 qm,  8er-Teilung

(___)  Exzentrisch,  2,0 x 4,0 m,  8 qm,  5er-Teilung

(___)  Exzentrisch,  3,0 x 4,0 m,  12 qm,  8er-Teilung

Sondergrössen: (mit Aufpreis)

(___)  Rund,  d=3,5 m,  9,6 qm,  8 er-Teilung

(___)  Quadratisch,  2,0 x 2,0 m,  4 qm,  8er-Teilung

(___)  Quadratisch,  2,5 x 2,5 m,  6,25 qm,  8er-Teilung

(___)  Quadratisch,  3,3 x 3,3 m,  10,89 qm,  8er-Teilung

(___)  Quadratisch,  3,8 x 3,8 m,  14,44 qm,  8er-Teilung

(___)  Quadratisch,  4,7 x 4,7 m,  22,09 qm,  8er-Teilung

(___)  Rechteckig,  2,0 x 3,4 m,  6,80 qm,  8er-Teilung

(___)  Rechteckig,  2,2 x 3,0 m,  6,60 qm,  8er-Teilung

(___)  Rechteckig,  2,45 x 4,03 m,  9,87 qm,  8er-Teilung

(___)  Rechteckig,  2,65 x 3,52 m,  9,33 qm,  8er-Teilung

(___)  Rechteckig,  3,4 x 5,10 m,  17,34 qm,  8er-Teilung

(___)  Rechteckig,  3,6 x 5,4 m,  19,44 qm,  8er-Teilung

Bespannung:
Selbstspannendes Teleskop-Federsystem, Federung der
Membrane zur dynamischen Aufnahme von Stoßwindlasten
(Windböen). Verminderter Wartungsaufwand durch
selbstnachspannende Bespannung zur Kompensierung des
Ausleierns der Textilbespannung
Einhängesystem ohne Schrauben zur schnellen und
leichten Auswechselbarkeit der Bespannung ohne
Werkzeug.

Stofffarbe: 43 Stofffarben (Standard),
Angabe Stofffarbe:_________________

Stoffart:
(___)  MayTex-Acryl

schwerer Markisenstoff

100 % europ. Marken-Acrylfaser, düsengefärbt

Grundgewebe / Trägermaterial: PAC

Beschichtung: Fluorcarbon-Ausrüstung (Texgard),
beidseitig, effektiver Schutz gegen Öl, Fette, Schimmel
und Algenbildung, Industriestaub, Autoabgase und andere
Umweltweinflüsse

Gesamtgewicht: ca. 300g/m² (DIN EN ISO 12127) schwerer
Markisenstoff

UV-801-geprüfter Sonnenschutzfaktor (abhängig von
Farbe): 40-80

Farbechtheit nach DIN EN ISO 105-B02: min. 7

Hohe Wasserdruckbeständigkeit mit 37 HPa (>370 mm
Wassersäule lt. EN 20811)

Geprüft nach Öko-Tex Standard 100

(___)  MayTex-Poly

100% europäisches, hochfestes Polyester-Gewebe (PES),
beidseitig acrylatbeschichtet

Grundgewebe / Trägermaterial: PES

Beschichtung: Schmutz- und wasserabweisend durch
Fluorcarbon-Ausrüstung, einseitig

Gesamtgewicht: ca. 200g/m² (EN ISO 2286-2)

UV-801-geprüfter Sonnenschutzfaktor: 80

Farbechtheit nach DIN EN ISO 105-B02: 6-8

Sehr hohe Wasserabweisung und Wasserdruckbeständigkeit
/ Wasserdichtigkeit mit > 70 HPa /700 mm Wassersäule
(EN 20811)

MayTex-PVC (B1 zertifzierte Stoffe nach DIN 4102),
(mit Aufpreis)

Einfache Reinigung durch spez. Oberflächenversiegelung,
auch im montiertem Zustand möglich

Sonderstoffe / B1-zertifizierte Stoffe DIN 4102:
(___)  MayTex Acryl-FR(mit Aufpreis)

100% europäisches, hochfestes Polyester-Gewebe (PES)
/MAC, einseitig acrylat- / teflonbeschichtet

Grundgewebe / Trägermaterial: PES / MAC

Beschichtung: Outdoortaugliche B1-Beschichtung,
einseitig, effektiver Schutz gegen Öl, Fette, Schimmel-
und Algenbildung, Industriestaub, Autoabgase und andere
Umweltweinflüsse

Gesamtgewicht: ca. 400 g/m² (DIN EN ISO 12127)

UV-801-geprüfter Sonnenschutzfaktor (abhängig von
Farbe): 40-80

Farbechtheit nach DIN EN ISO 105-B04: min. 7

Extrem hohe Wasserabweisung und
Wasserdruckbeständigkeit / Wasserdichtigkeit mit > 80
HPa /800 mm Wassersäule (EN 20811)

Brennverhalten: B1-zertifizierter Stoffe nach DIN
4102-1; B1, Tr1, Q1 nach ÖNORM A-3800-1

(___)  MayTex-Poly-FR(mit Aufpreis)

100% europäisches, hochfestes Polyester-Gewebe (PES),
beidseitig acrylat- / teflonbeschichtet

Grundgewebe / Trägermaterial: PES

Beschichtung: beidseitig Acrylat / Teflon, schmutz- und
wasserabweisend

Niedriges Gesamtgewicht: ca. 260g/m² (EN ISO 2286-2)

UV-801-geprüfter Sonnenschutzfaktor: 80

Farbechtheit nach DIN EN ISO 105-B02: 6-8

Sehr hohe Wasserabweisung und Wasserdruckbeständigkeit
/ Wasserdichtigkeit mit > 70 HPa /700 mm Wassersäule
(EN 20811)

Brennverhalten: B1-zertifizierter Stoffe nach DIN
4102-1

(___)  Weitere Stoffe und Farben (auf Anfrage)

Hersteller:  _________________

Textilbezeichnung:  _________________

Stofffarbe:  _________________

Wechselfarbe/ Teilung:

(___)  ohne Wechselfarbe

(___)  mit 1/8 Teilung

(___)  mit 1/4 Teilung
Angabe Wechselfarbe: _________________
(___)  Sonderteilung "bunt" = Kindergartenbespannung
(nur für, Grösse 5m, rund)

Nähte / Einfaßbänder:
Stoffsegmente durch mit Einfaßband abgedeckte Stegnaht
verbunden, Doppelkappnaht innerhalb Stoffsegmente, ohne
Durchstoßung der Membran an Speichenende.
Material Einfaßband: Acryl
Einfaßbänder-Farbe:
Angabe Stofffarbe: _________________(frei wählbar)

Volant:

(___)  Ohne Volant

(___)  Gerader Volant

(___)  Zurückgesetzter Volant

(___)  Gewellt

Schutzhülle:
Hochfestes Polyester-Gewebe (PES), acrylatbeschichtet,
gedeckte Standardfarbe (grau/beige)

(___) Ersatz Schutzhülle (Standard, im Lieferumfang
enthalten)

(___) Schutzhülle mit Teleskoprohr und Reissverschluss
(mit Aufpreis)

(___) Schutzhülle mit Teleskoprohr und Reissverschluss
für Schirme mit integr. Heizstrahlern (mit Aufpreis)

(___) Sonderstoffhülle:  (mit Aufpreis)
Motiv:_________________(z.B: Nikolaus-Schutzhülle)
Lieferung inkl. rechtsverbindlicher Bedienungsanleitung
und stabilem Karton

Anzahl/Stück:  __________

Produktbezeichnung:  Mittelmastschirm, Typ:
SCHATTELLO

Hersteller:
May Gerätebau GmbH
Zum Mühlbach
88422 Betzenweiler
Deutschland
Tel: +49 (0)7374/92090
Fax: +49 (0)7374/920930
ausschreibung@may-online.com
(ausschreibung@may-online.com)
Menge: 1,000 Stk

**1.2 Zubehör-Übersicht SCHATTELLO**
BEFESTIGUNGSELEMENTE (SCHIRMSTÄNDER)

Mobile Befestigungselemente
- Standrahmen
- Standplatten

Stationäre Befestigungselemente
Alle Befestigungselemente sind zweiteilig, d.h.
Oberteil demontierbar für Winter; inklusive
Winterabdeckung
- Ankerhülsen
- Ankerplatten (auch für Flachdach)
- Wandbefestigungen
- Bodenschraubanker

Sonderanfertigungen Befestigungselemente
- nach gemeinsamer Planung

ZUSATZAUSSTATTUNG

- Elektrifizierung (Beleuchtung / Lautsprecher /
Heizung / Motor)
- Stabilisatoren (zusätzliche Erhöhung der
Windstabilität)
- Seitenbehang
- Regenrinne
- Teleskop-Schutzhüllen
- Aufprallschutz (Polster um Schirmmast)
Menge: 1,000 St
